# Doble sistema de fachada ligera, estructural o semi-estructural de Reynalco

- Propiedad del archivo: CONSTRUNARIO
- Formato: FIEBDC-3/2012
- Programa: Construnario Versión 3.51
- Fecha de los precios: 02/02/2023
- Divisa: EUR

**FACHVENT** m Doble sistema de fachada ligera, estructural o semi-estructural de Reynalco
Doble sistema de fachada ligera, estructural o semi-estructural en su estética exterior. Incorpora una cámara de 140 mm. entre los vidrios exterior e interior para permitir la ventilación natural de la fachada, reduciendo la trasmisión térmica hacia el interior y logrando una gran eficiencia energética del edificio. Presenta acceso a la cámara mediante aperturas practicables que permiten la limpieza y las labores de mantenimiento. Datos Técnicos: ACRISTALAMIENTO El acristalamiento recomendado es de luna exterior templada o de control solar. Máximo acristalamiento: · vidrio exterior: -estructural según peso de vidrio -semi-estructural 28 mm.· vidrio interior:39 mm. TRANSMITANCIA Ucw desde 0,7 (W/m².K) Consultar dimensión y vidrio POSIBILIDADES DE APERTURA · Apertura exterior: Proyectante completa oculta · Apertura interior: practicable para acceso a la cámara de ventilación
