# Pintura al agua 100% acrílica, referencia A-100 Stimax de Juno

- Propiedad del archivo: CONSTRUNARIO
- Formato: FIEBDC-3/2012
- Programa: Construnario Versión 3.51
- Fecha de los precios: 02/02/2023
- Divisa: EUR

**A100Stimax** l Pintura al agua 100% acrílica, referencia A-100 Stimax de Juno
Pintura al agua 100% acrílica para condiciones extremas. Con conservantes antimoho. Formulada con resina 100% acrílica, bióxido de titanio y extendedores. Recomendada para la decoración de fachadas, medianeras, y para interiores y aquellos lugares donde se requiera un acabado mate de calidad. Impermeable al agua y permeable al vapor de agua. Uso: Interior y exterior Tamaños: 15 Litros, 4 Litros, 750 ML
