# Pintura al agua con acabado satinado medio, referencia J-3000 de Juno

- Propiedad del archivo: CONSTRUNARIO
- Formato: FIEBDC-3/2012
- Programa: Construnario Versión 3.51
- Fecha de los precios: 02/02/2023
- Divisa: EUR

**J3000** l Pintura al agua con acabado satinado medio, referencia J-3000 de Juno
Pintura al agua con acabado satinado medio. Con conservantes antimoho. Formulada a base de resinas en dispersión acuosa. Recomendada para uso general en construcción sobre superficies de yeso, escayola, cemento, etc. Buena blancura, poder cubriente y fácil aplicación. Resistente al frote húmedo y permeable al vapor de agua. Uso: Interior y exterior Tamaños: 15 Litros, 4 Litros
