# Sistema de cortina profesional referencia AT622 de Murtra

- Propiedad del archivo: CONSTRUNARIO
- Formato: FIEBDC-3/2012
- Programa: Construnario Versión 3.51
- Fecha de los precios: 02/02/2023
- Divisa: EUR

**AT622** u Sistema de cortina profesional referencia AT622 de Murtra
El sistema de cortina profesional con detalles y accesorios innovadores. El sistema está diseñado para el movimiento de cortinas fruncidas medias y pesadas, caracterizado por un procedimiento de instalación fácil y seguro
