# Sistema de panel japonés, referencia AT8XX de Murtra

- Propiedad del archivo: CONSTRUNARIO
- Formato: FIEBDC-3/2012
- Programa: Construnario Versión 3.51
- Fecha de los precios: 02/02/2023
- Divisa: EUR

**AT8XX** u Sistema de panel japonés, referencia AT8XX de Murtra
Sistema tradicional y elegante de panel japonés de accionamiento a cordón y manual que ofrece la solución más completa del mercado en aperturas y recogidas.
