# Recubrimiento Epoxi para todo tipo de suelo, Orfapark de Eurocolor

- Propiedad del archivo: CONSTRUNARIO
- Formato: FIEBDC-3/2012
- Programa: Construnario Versión 3.51
- Fecha de los precios: 02/02/2023
- Divisa: EUR

**ORFAPARK** l Recubrimiento Epoxi para todo tipo de suelo, Orfapark de Eurocolor
Recubrimiento constituido por una resina epoxi que, junto con su catalizador se aplica como protección y acabado de pavimentos de hormigón, baldosas, superficies metálicas y suelos de madera, proporcionando un acabado decorativo brillante de altas prestaciones.
