# Revestimiento liso acrílico mate fachadas flexible de Eurocolor

- Propiedad del archivo: CONSTRUNARIO
- Formato: FIEBDC-3/2012
- Programa: Construnario Versión 3.51
- Fecha de los precios: 02/02/2023
- Divisa: EUR

**FACHADEURO** l Revestimiento liso acrílico mate fachadas flexible de Eurocolor
Revestimiento liso acrílico mate fachadas flexible. Impermeable y transpirable
