# Radiador, modelo CHOPIN / 600 de Rayco. Altura: 580. Potencia: 127 kw

- Propiedad del archivo: CONSTRUNARIO
- Formato: FIEBDC-3/2012
- Programa: Construnario Versión 3.51
- Fecha de los precios: 02/02/2023
- Divisa: EUR

| Código | Ud | Descripción |
|---|---|---|
| CHOPIN600 | u | Radiador, modelo CHOPIN / 600 de Rayco. Altura: 580. Potencia: 127 kw |
