# Te simple macho · hembra/hembra 87º, referencia 33040140 de Industrias Riuvert. Ø160. N AENORB-s1,d0

- Propiedad del archivo: CONSTRUNARIO
- Formato: FIEBDC-3/2012
- Programa: Construnario Versión 3.51
- Fecha de los precios: 02/02/2023
- Divisa: EUR

**33040140** u Te simple macho · hembra/hembra 87º, referencia 33040140 de Industrias Riuvert. Ø160. N AENORB-s1,d0
Te simple macho - hembra/hembra 87º30´
