# Codo grifo, referencia 33068081 de Industrias Riuvert. Medidas: 20-1/2

- Propiedad del archivo: CONSTRUNARIO
- Formato: FIEBDC-3/2012
- Programa: Construnario Versión 3.51
- Fecha de los precios: 02/02/2023
- Divisa: EUR

**33068081** u Codo grifo, referencia 33068081 de Industrias Riuvert. Medidas: 20-1/2
FL-22 Codo grifo
