# Manguito elástico excéntrico, referencia 33017022 de Industrias Riuvert. 97-108 mm. (wc) 90 mm. (desagüe)

- Propiedad del archivo: CONSTRUNARIO
- Formato: FIEBDC-3/2012
- Programa: Construnario Versión 3.51
- Fecha de los precios: 02/02/2023
- Divisa: EUR

**33017022** u Manguito elástico excéntrico, referencia 33017022 de Industrias Riuvert. 97-108 mm. (wc) 90 mm. (desagüe)
En el catálogo de Riuvert ponemos a tu disposición un gran surtido de manguitos de inodoro fabricados en PVC o copolímero EVA. Puedes encontrar manguitos de distintos tipos destacando los más importantes que son los elásticos, los excéntricos y los flexibles. Estos se adaptan a las necesidades de cada instalación. También tenemos prolongadores de manguitos, juntas y manguitos acodados, perfectos para aquellos espacios reducidos y que presentan una mayor dificultad.
