# Termo A.C.S. eléctrico digital de bajo consumo con Wi-Fi Coralia de Rointe

- Propiedad del archivo: CONSTRUNARIO
- Formato: FIEBDC-3/2012
- Programa: Construnario Versión 3.51
- Fecha de los precios: 02/02/2023
- Divisa: EUR

**Coralia** u Termo A.C.S. eléctrico digital de bajo consumo con Wi-Fi Coralia de Rointe
Rointe presenta su nuevo termo eléctrico conectado para agua caliente sanitaria Coralia, con tanque de acero esmaltado, espuma aislante sin CFCs y un exclusivo sistema de rotura de puente térmico. Este nuevo producto se ofrece en versiones de 50, 80, 100 y 150 L e incluye función antilegionela y Wi-Fi incorporado para disponer de agua caliente a la temperatura adecuada cuando lo necesite. Características · Bajo consumo · Funciones antilegionela y de ahorro energético · Wi-Fi y App de control · Panel de control táctil · Hasta 5 años de garantía
