# Sumidero sifónico de polipropileno, referencia S-500 de Industrias Urfe

- Propiedad del archivo: CONSTRUNARIO
- Formato: FIEBDC-3/2012
- Programa: Construnario Versión 3.51
- Fecha de los precios: 02/02/2023
- Divisa: EUR

**S500** u Sumidero sifónico de polipropileno, referencia S-500 de Industrias Urfe
s esencial hacer un buen diseño, pero también lo es hacerlo realidad. Y para lograrlo se necesitan grandes profesionales en cada uno de los apartados a los que puede afectar una instalación, desde sumideros, rejillas hasta construcciones metálicas. Cabe destacar de nosotros la calidad y la satisfacción del cliente en todos los proyectos. Por eso son personalizados, diseñados en exclusiva y ejecutados con máximo esmero para que el resultado sea impecable, tanto si se trata de una pequeña reforma como si es una de grandes dimensiones. Contamos con 3 sumideros sifónicos diferentes en materiales, colocación y medida. Por eso es imprescindible confiar en nuestros instaladores que ofrecen resultados óptimos en todo tipo de trabajos así como en la implementación del suplemento de sumidero. Hay que exigir siempre un servicio profesional como el de Industrias Urfe. Un servicio que ofrece instalaciones de calidad y eficiencia en los proyectos que se realizan de una manera eficaz y ordenada. Diseñado fundamentalmente para la recogida de aguas en suelo urbanizado. Su colocación es tan simple como ajustar el marco con la calzada. La rejilla junto con el sumidero sifónico de PP permite la colocación de una forma sencilla y en un tiempo récord. La teja extraíble prefabricada de PP, junto con el sumidero forman un conjunto deslizante, lo que permite y recomienda su utilización tanto en nuevas urbanizaciones como su adaptación a loas existentes. Evita la salida de roedores, olores nocivos y la degradación del medio ambiente. Al ser desmontable permite la total limpieza del sumidero y salida al colector.
