# Pulsador táctil cuadrado BUSing® modelo Cubic SQ2 de Ingenium. 2 áreas. Sensor de temperatura

- Propiedad del archivo: CONSTRUNARIO
- Formato: FIEBDC-3/2012
- Programa: Construnario Versión 3.51
- Fecha de los precios: 02/02/2023
- Divisa: EUR

**CUBICSQ2** u Pulsador táctil cuadrado BUSing® modelo Cubic SQ2 de Ingenium. 2 áreas. Sensor de temperatura
Pulsador capacitivo de formato cuadrado con 2 áreas táctiles independientes, completamente programables. LED indicador asociado a cada una de las áreas táctiles. Sensor de temperatura integrado con termostato PI discretizado para lograr un mayor confort y ahorro energético. Controlador de temperatura todo/nada, PWM o continuo para controlar los sistemas frío/calor principal y adicional. Alimentación: 12 Vdc (BUS) Dimensiones: 88 x 88 x 6 mm Montaje sobre caja de mecanismo universal, atornillado a pared
