# Detector óptico de humos BUSing® DH-Bus de Ingenium

- Propiedad del archivo: CONSTRUNARIO
- Formato: FIEBDC-3/2012
- Programa: Construnario Versión 3.51
- Fecha de los precios: 02/02/2023
- Divisa: EUR

**DHBUS** u Detector óptico de humos BUSing® DH-Bus de Ingenium
Para detección de incendios en zonas donde no es habitual la presencia de humos. Posibilidad de programar los eventos deseados en la detección y al finalizar esta. Alimentación: 12 Vdc (BUS) Consumo: 25 mA (BUS) Dimensiones: 60 x 85 x 58 mm Montaje en superficie en techo
