# Mortero autonivelante tricomponente de epoxi-cemento al agua, Chemilevel EC de Chemifloor

- Propiedad del archivo: CONSTRUNARIO
- Formato: FIEBDC-3/2012
- Programa: Construnario Versión 3.51
- Fecha de los precios: 03/02/2023
- Divisa: EUR

**CHEMILEVELEC** l Mortero autonivelante tricomponente de epoxi-cemento al agua, Chemilevel EC de Chemifloor
Mortero autonivelante tricomponente de epoxi-cemento al agua. Permite la transpiración. Adhesión hidrorepelente. Compatible con sistemas epoxi y de poliuretano. USO: Para ser aplicado en soportes aunque estén ligeramente húmedos. Ideal para pavimentos en cámaras frigoríficas y ambientes alimentarios. Apto como capa de nivelación.
