# Membrana impermeabilizante elástica de poliuretano aromático monocomponente, Chemidrop PU

- Propiedad del archivo: CONSTRUNARIO
- Formato: FIEBDC-3/2012
- Programa: Construnario Versión 3.51
- Fecha de los precios: 03/02/2023
- Divisa: EUR

**CHEMIDROPPU** l Membrana impermeabilizante elástica de poliuretano aromático monocomponente, Chemidrop PU
Membrana impermeabilizante elástica de poliuretano aromático monocomponente, de aplicación líquida, que polimeriza por efecto de la humedad con el aire. Excelente adherencia. 100% impermeable. USO: Cubiertas, terrazas, balcones, losas y estructuras de hormigón, cubiertas metálicas o de fibrocemento, estanques, piscinas, cubiertas ajardinadas, como protección de espumas de poliuretano. Sistemas de tránsito rodado y rampas, añadiendo áridos de granulometría adecuada y sellado con nuestro Chemipur AL. Evaluación Técnica Europea (ETE 20/0661)
