# Baldosa de gres porcelánico modelo Avignon de Cicogrés. 60x120. Avorio mate

- Propiedad del archivo: CONSTRUNARIO
- Formato: FIEBDC-3/2012
- Programa: Construnario Versión 3.51
- Fecha de los precios: 22/10/2023
- Divisa: EUR

| Código | Ud | Descripción |
|---|---|---|
| AVIGNON | m2 | Baldosa de gres porcelánico modelo Avignon de Cicogrés. 60x120. Avorio mate |
