# Contador de descargas de rayo para cable y pletina, referencia CDR-401 de Cirprotec

- Propiedad del archivo: CONSTRUNARIO
- Formato: FIEBDC-3/2012
- Programa: Construnario Versión 3.51
- Fecha de los precios: 03/02/2023
- Divisa: EUR

**CDR401** u Contador de descargas de rayo para cable y pletina, referencia CDR-401 de Cirprotec
CDR-401 es la nueva generación de contadores de Cirprotec. La gama está adaptada a las últimas normativas en materia de protección contra el rayo, cumpliendo con la UNE-EN 50164-6, UNE-EN 62561-6, UTE C 17106. El nuevo CDR-401 está adaptado a las últimas normativas en materia de protección contra el rayo. Núcleo abierto: CDR-401 es un contador con tecnología "Clip-On" que permite instalar el contador en bajantes ya existentes. Universal: Adaptable a bajantes de cable y pletina. Ofrece un elevado nivel de estanqueidad (IP67).
