# Protector contra sobretensiones transitorias, referencia CSH1-25/230 de Cirprotec. Tipo 1, 1P, L-N, 25kA (10/350), 230V

- Propiedad del archivo: CONSTRUNARIO
- Formato: FIEBDC-3/2012
- Programa: Construnario Versión 3.51
- Fecha de los precios: 03/02/2023
- Divisa: EUR

**CSH125230** u Protector contra sobretensiones transitorias, referencia CSH1-25/230 de Cirprotec. Tipo 1, 1P, L-N, 25kA (10/350), 230V
CSH es la gama más robusta de descargadores unipolares tipo 1 / clase I, capaces de derivar la energía (corriente) conducida a partir del impacto directo del rayo (10/350) sobre un sistema de pararrayos externo (SPCR) o sobre acometidas aéreas, según norma IEC 61643-11. Formato monobloc para carril DIN. Adecuados como primer escalón de protección en la acometida de la instalación (centralización de contadores o CGBT) y en zonas de gran exposición atmosférica. Descarga corrientes de impulso en curva 10/350 µs. Iimp: 25-50 kA / fase. Capacidad de extinción de corrientes de seguimiento. Ifi: 50 kA. Equipos unipolares para sistemas de neutro TNS, TNC, TT y para instalaciones aisladas IT. Libre de corrientes de fuga. Tecnología multidescargador
