# Protector contra sobretensiones combinadas (P+T), referencia V-CHECK 4RPT de Cirprotec. Tipo 2, 40 kA y trifásico (tetrapolar)

- Propiedad del archivo: CONSTRUNARIO
- Formato: FIEBDC-3/2012
- Programa: Construnario Versión 3.51
- Fecha de los precios: 03/02/2023
- Divisa: EUR

**VCHECK4RPT** u Protector contra sobretensiones combinadas (P+T), referencia V-CHECK 4RPT de Cirprotec. Tipo 2, 40 kA y trifásico (tetrapolar)
V-CHECK 4RPT es la gama de protectores combinados contra sobretensiones transitorias y permanentes (SPD+POP), que actúan sobre bobina de máxima o emisión en interruptores de caja moldeada / MCCB, transitorias de Tipo 2 / Clase II de 40 kA (8/20 µs), 4 polos (3P+N), para 230 V y con botón test POP. Con V-CHECK 4RPT la instalación queda protegida frente a los picos de tensión transitorios y frente a los aumentos de tensión permanentes. Típicamente, los primeros se asocian al fenómeno del rayo y los segundos al mal conexionado / ruptura del neutro de la instalación trifásica. Alta capacidad de descarga de sobretensiones transitorias. Ideal para instalaciones industriales y terciarias.
