# Azulejo tipo metro serie Alaska de Cevica. 7,5×30 Rojo

- Propiedad del archivo: CONSTRUNARIO
- Formato: FIEBDC-3/2012
- Programa: Construnario Versión 3.51
- Fecha de los precios: 03/02/2023
- Divisa: EUR

**ALASKA** m2 Azulejo tipo metro serie Alaska de Cevica. 7,5×30 Rojo
La baldosa metro para baño puede proporcionar diferentes resultados. Ya sea con un estilo monocromático, o mediante la combinación de colores. Y es que, aunque los baños con azulejo metro blanco son un clásico, también puedes apostar por un acabado más original y colorido. Para ello, te presentamos nuestra gama de tonos: verdes, rosados, azules… ¡Consigue un acabado único! Recuerda que los baños son espacios muy húmedos. Especialmente en invierno, cuando es habitual darse duchas algo más largas y calientes, lo que genera bastante vapor de agua. Para evitar el desgaste de tu revestimiento, te proporcionamos azulejos metro para baño resistentes a la humedad. Echa un ojo a nuestros azulejos para baño de estilo metro y elige el mejor para tu hogar.
