# Baldosa tipo hidráulica serie Geometric de Cevica. 20×20 cm. Azul

- Propiedad del archivo: CONSTRUNARIO
- Formato: FIEBDC-3/2012
- Programa: Construnario Versión 3.51
- Fecha de los precios: 03/02/2023
- Divisa: EUR

**GEOMETRIC** m2 Baldosa tipo hidráulica serie Geometric de Cevica. 20×20 cm. Azul
Resistentes, higiénicos, fáciles de limpiar y mantener, estas son algunas de las cualidades que ofrecen nuestros pavimentos y revestimientos hidráulicos para cocinas. Además de sus espectaculares diseños, colores y formatos.
