# Monomando para bidé, referencia 1803VA1169 de la serie Titanium de Ramón Soler. Válvula automática 11/4 ref. 1169 latón - Serie Titanium de Ramón Soler

- Propiedad del archivo: CONSTRUNARIO
- Formato: FIEBDC-3/2012
- Programa: Construnario Versión 3.51
- Fecha de los precios: 28/02/2024
- Divisa: EUR

**1803VA1169_RSO** u Monomando para bidé, referencia 1803VA1169 de la serie Titanium de Ramón Soler. Válvula automática 11/4 ref. 1169 latón - Serie Titanium de Ramón Soler
Precio: 88.90
Grifo de bidé, con válvula automática de inox 1¼", cromado Diamond Finish, sistema S2 de ahorro de agua del 50%, limitador de temperatura y sistema anticorrosión patentado Código EAN: 8428506005961
