# Monomando de baño-ducha, referencia 210801K1 de la serie Urban Chic de Ramón Soler. Con equipo de ducha K1, con vidrio de seguridad - Serie Urban Chic de Ramón Soler

- Propiedad del archivo: CONSTRUNARIO
- Formato: FIEBDC-3/2012
- Programa: Construnario Versión 3.51
- Fecha de los precios: 28/02/2024
- Divisa: EUR

**210801K1_RSO** u Monomando de baño-ducha, referencia 210801K1 de la serie Urban Chic de Ramón Soler. Con equipo de ducha K1, con vidrio de seguridad - Serie Urban Chic de Ramón Soler
Precio: 352.40
Monomando de baño-ducha, con equipo de ducha K1 y vidrio de seguridad Código EAN: 8428506024092
