# Monomando para lavabo empotrado, referencia 212001NC de la serie Urban Chic de Ramón Soler. Caño fundido. Niquel cepillado - Serie Urban Chic de Ramón Soler

- Propiedad del archivo: CONSTRUNARIO
- Formato: FIEBDC-3/2012
- Programa: Construnario Versión 3.51
- Fecha de los precios: 28/02/2024
- Divisa: EUR

**212001NC_RSO** u Monomando para lavabo empotrado, referencia 212001NC de la serie Urban Chic de Ramón Soler. Caño fundido. Niquel cepillado - Serie Urban Chic de Ramón Soler
Precio: 571.80
Grifo de lavabo empotrado mural con salida cascada y placa extraplana, níquel cepillado de alta resistencia por su tratamiento PVD, sistema S2 de ahorro de agua del 50%, limitador de temperatura y sistema anticorrosión patentado. Código EAN: 8428506036354
