# Monomando para lavabo empotrado, , referencia 212001 de la serie Urban Chic de Ramón Soler. Caño fundido, placa de acero inoxidable - Serie Urban Chic de Ramón Soler

- Propiedad del archivo: CONSTRUNARIO
- Formato: FIEBDC-3/2012
- Programa: Construnario Versión 3.51
- Fecha de los precios: 28/02/2024
- Divisa: EUR

**212001_RSO** u Monomando para lavabo empotrado, , referencia 212001 de la serie Urban Chic de Ramón Soler. Caño fundido, placa de acero inoxidable - Serie Urban Chic de Ramón Soler
Precio: 320.70
Monomando empotrado para lavabo, caño fundido, placa de acero inoxidable Código EAN: 8428506024009
