# Bimando para fregadero mural con caño giratorio, referencia 3117C de la serie Gaudí II de Ramón Soler. Salida de agua 175mm, montura cerámica 1/2 vuelta - Serie Gaudí de Ramón Soler

- Propiedad del archivo: CONSTRUNARIO
- Formato: FIEBDC-3/2012
- Programa: Construnario Versión 3.51
- Fecha de los precios: 28/02/2024
- Divisa: EUR

**3117C_RSO** u Bimando para fregadero mural con caño giratorio, referencia 3117C de la serie Gaudí II de Ramón Soler. Salida de agua 175mm, montura cerámica 1/2 vuelta - Serie Gaudí de Ramón Soler
Precio: 205.80
• Montura cerámica de ½” • Caudal a 3 ba: de 9 a 12 l/min • Cromado latón: 15 micras de espesor de níquel, 0.3 micras de cromo. • Presión de uso entre 1-5 bar, recomendada 3 bar. Resiste presiones estáticas = 10 bar y golpes de ariete de 25 bar. • Temperatura recomendada de agua caliente 55ºC. Temperatura máxima de uso 65°C. Máximo 1h a 90°C. • Nivel acústico a 3 bar < 20 dB. Código EAN: 8428506001567
