# Colonne mitigeur douche. Tube télescopique, accesoires métalliques Ø300 mm. Douchette 1 jet. Système S2 - Serie Drako de Ramón Soler

- Propiedad del archivo: CONSTRUNARIO
- Formato: FIEBDC-3/2012
- Programa: Construnario Versión 3.51
- Fecha de los precios: 28/02/2024
- Divisa: EUR

| Código | Ud | Descripción | Precio |
|---|---|---|---|
| 3358RM300_RSO | u | Colonne mitigeur douche. Tube télescopique, accesoires métalliques Ø300 mm. Douchette 1 jet. Système S2 - Serie Drako de Ramón Soler | 811.50 |
