# Conjunto monomando de ducha empotrado, referencia 341801SNC de la serie Tzar de Ramón Soler. 1 vía. Placa de acero inoxidable. Sin equipo de ducha. Niquel cepillado - Serie Tzar de Ramón Soler

- Propiedad del archivo: CONSTRUNARIO
- Formato: FIEBDC-3/2012
- Programa: Construnario Versión 3.51
- Fecha de los precios: 28/02/2024
- Divisa: EUR

**341801SNC_RSO** u Conjunto monomando de ducha empotrado, referencia 341801SNC de la serie Tzar de Ramón Soler. 1 vía. Placa de acero inoxidable. Sin equipo de ducha. Niquel cepillado - Serie Tzar de Ramón Soler
Precio: 200.60
Grifo de ducha empotrado 1 vía con placa metálica extraplana, de instalación sencilla por su cuerpo compacto, níquel cepillado de alta resistencia por su tratamiento PVD, sistema S2 de ahorro de agua del 50% y limitador de temperatura Código EAN: 8428506023927
