# Conjunto monomando de baño-ducha empotrado 2 vías con placa de acero inoxidable

- Propiedad del archivo: CONSTRUNARIO
- Formato: FIEBDC-3/2012
- Programa: Construnario Versión 3.51
- Fecha de los precios: 28/02/2024
- Divisa: EUR

**361502S_RSO** u Conjunto monomando de baño-ducha empotrado 2 vías con placa de acero inoxidable, referencia 361502S de la serie Alexia de Ramón Soler. Sin equipo ducha, con sistema S2 - cromo - Serie Alexia de Ramón Soler
Precio: 183.60
• Cartucho cerámico Ø35 mm • Cartucho distribuidor • Sistema Termostop Block de limitación de la temperatura máxima del agua caliente • Sistema de ahorro de agua S2 mediante la apertura de la manecilla en dos fases. • Caudal a 3 bar: salida ducha 21 l/min y salida baño 22 l/min • Nivel acústico a 3 bar: < 20 dB. • Cromado latón: 15 micras de espesor de níquel, 0.3 micras de cromo. • Resiste presiones estáticas = 10 bar y golpes de ariete de 25 bar. • Temperatura recomendada de agua caliente 55ºC. Temperatura máxima de uso 65°C. Máximo 1h a 90°C. • Presión de uso entre 1-5 bar. Recomendada 3 bar. Código EAN: 8428506003639
