# Conjunto termostático de baño-ducha para repisa con equipo de ducha metálico - Serie Alexia de Ramón Soler

- Propiedad del archivo: CONSTRUNARIO
- Formato: FIEBDC-3/2012
- Programa: Construnario Versión 3.51
- Fecha de los precios: 28/02/2024
- Divisa: EUR

**363303TM_RSO** u Conjunto termostático de baño-ducha para repisa con equipo de ducha metálico - Serie Alexia de Ramón Soler
Precio: 1386.00
Conjunto termostático de baño-ducha para repisa con equipo de ducha metálico Código EAN: 8428506029080
