# Monomando con duchita, referencia 386801MA de la serie Kuatro de Ramón Soler. 1 jet orientable y caño extraíble de silicona para cocina - Serie Kuatro de Ramón Soler

- Propiedad del archivo: CONSTRUNARIO
- Formato: FIEBDC-3/2012
- Programa: Construnario Versión 3.51
- Fecha de los precios: 28/02/2024
- Divisa: EUR

**386801MACU_RSO** u Monomando con duchita, referencia 386801MA de la serie Kuatro de Ramón Soler. 1 jet orientable y caño extraíble de silicona para cocina - Serie Kuatro de Ramón Soler
Precio: 461.30
Grifo de fregadero monomando de altura 535mm, de diseño estilizado, con caño giratorio 360º, extraíble y flexible de silicona negro, incorpora un innovador sistema de imanes, el cual le permite volver a su posición inicial, con sistema anticorrosión patentado, acabado cobre satinado de alta resistencia por su tratamiento PVD Código EAN: 8428506042058
