# Bimando de lavabo para repisa

- Propiedad del archivo: CONSTRUNARIO
- Formato: FIEBDC-3/2012
- Programa: Construnario Versión 3.51
- Fecha de los precios: 28/02/2024
- Divisa: EUR

**6242VA1167_RSO** u Bimando de lavabo para repisa, referencia 6242VA1167 de la serie RS-Cross de Ramón Soler. Altura 275mm, salida agua 130mm, montura cerámica 1/2 vuelta, válvula automática latón ref. 1167 - Serie RS-Cross de Ramón Soler
Precio: 504.10
• Montura convencional ½” • Caudal a 3 bar: de 12 a 16 l/min • Nivel acústico a 3 bar < 20 dB. • Cromado latón: 15 micras de espesor de níquel, 0,3 micras de cromo. • Presión de uso entre 1-5 bar, recomendada 3 bar. Resiste presiones estáticas = 10 bar y golpes de ariete de 25 bar. • Temperatura recomendada de agua caliente 55ºC. Temperatura máxima de uso 65°C. Máximo 1h a 90°C. Código EAN: 8428506519529
