# Monomando empotrado para lavabo, referencia 642103 de la serie Ypsilon Plus de Ramón Soler. Caño de 240 mm, florones de acero inoxidable, con sistema S2 - Serie Ypsilon Plus de Ramón Soler

- Propiedad del archivo: CONSTRUNARIO
- Formato: FIEBDC-3/2012
- Programa: Construnario Versión 3.51
- Fecha de los precios: 28/02/2024
- Divisa: EUR

**642103_RSO** u Monomando empotrado para lavabo, referencia 642103 de la serie Ypsilon Plus de Ramón Soler. Caño de 240 mm, florones de acero inoxidable, con sistema S2 - Serie Ypsilon Plus de Ramón Soler
Precio: 227.80
Cartucho cerámico Ø35 mm Sistema Termostop Block de limitación de la temperatura máxima del agua caliente Sistema de ahorro de agua S2 mediante la apertura de la manecilla en dos fases. Caudal a 3 bar: 9 l/min Nivel acústico a 3 bar: < 20 dB. Cromado latón: 15 micras de espesor de níquel, 0.3 micras de cromo. Resiste presiones estáticas = 10 bar y golpes de ariete de 25 bar. Temperatura recomendada de agua caliente 55°C. Temperatura máxima de uso 65°C. Máximo 1h a 90°C. Presión de uso entre 1-5 bar. Recomendada 3 bar. Código EAN: 8428506014666
