# Shower bar with accessories T1 - Barras de ducha de Ramón Soler

- Owner of the file: CONSTRUNARIO
- Format: FIEBDC-3/2012
- Program: Construnario Versión 3.51
- Date of prices: 28/02/2024
- Currency: EUR

**7750T3_RSO** u Shower bar with accessories T1 - Barras de ducha de Ramón Soler
Price: 16660
• Chrome-plated brass: 15 microns thick of nickel, 0.3 microns of chrome. • Test carried out according to the requirements of corrosion resistance made according to the requirements of the European Norm EN 256 Código EAN: 8428506565427
