# Electronic washbasin tap mixer powered by 1,5 V - Soltronic de Ramón Soler

- Propiedad del archivo: CONSTRUNARIO
- Formato: FIEBDC-3/2012
- Programa: Construnario Versión 3.51
- Fecha de los precios: 28/02/2024
- Divisa: EUR

| Código | Ud | Descripción | Precio |
|---|---|---|---|
| 8119TB_RSO | u | Electronic washbasin tap mixer powered by 1,5 V - Soltronic de Ramón Soler | 35430 |
