# Thermostatic shower mixer with shower set. Black matte - Serie Adagio de Ramón Soler

- Propiedad del archivo: CONSTRUNARIO
- Formato: FIEBDC-3/2012
- Programa: Construnario Versión 3.51
- Fecha de los precios: 28/02/2024
- Divisa: EUR

**913401DNM** u Thermostatic shower mixer with shower set. Black matte - Serie Adagio de Ramón Soler
Precio: 71830
Thermostatic shower mixer with shower set. Black matte Código EAN: 8428506063152
