# Thermostatic shower mixer. Brushed gol - Serie Adagio de Ramón Soler

- Propiedad del archivo: CONSTRUNARIO
- Formato: FIEBDC-3/2012
- Programa: Construnario Versión 3.51
- Fecha de los precios: 28/02/2024
- Divisa: EUR

**913901SOC** u Thermostatic shower mixer. Brushed gol - Serie Adagio de Ramón Soler
Precio: 71030
Thermostatic shower mixer. Brushed gol Código EAN: 8428506061387
