# Barra de ducha adaptable mediante flexo, referencia T20002RM250 de Ramón Soler. Rociador Ultraslim metálico Ø 300mm antical, teleducha metálica (1 jet) - Barras de ducha de Ramón Soler

- Propiedad del archivo: CONSTRUNARIO
- Formato: FIEBDC-3/2012
- Programa: Construnario Versión 3.51
- Fecha de los precios: 28/02/2024
- Divisa: EUR

**T20002RM250_RSO** u Barra de ducha adaptable mediante flexo, referencia T20002RM250 de Ramón Soler. Rociador Ultraslim metálico Ø 300mm antical, teleducha metálica (1 jet) - Barras de ducha de Ramón Soler
Precio: 320.60
• Cromado latón: 15 micras de espesor de níquel, 0.3 micras de cromo. • Cumple con los requisitos de resistencia a la corrosión realizados según las exigencias de la Norma Europea EN 248 Código EAN: 8428506027925
