# Monomando lavabo con sistema C2, referencia 1802VA1167 de la serie Titanium Energy de Ramón Soler. Válvula 1 1/4'' - Serie Titanium Energy de Ramón Soler

- Propiedad del archivo: CONSTRUNARIO
- Formato: FIEBDC-3/2012
- Programa: Construnario Versión 3.51
- Fecha de los precios: 28/02/2024
- Divisa: EUR

**1802VA1167_RSO** u Monomando lavabo con sistema C2, referencia 1802VA1167 de la serie Titanium Energy de Ramón Soler. Válvula 1 1/4'' - Serie Titanium Energy de Ramón Soler
Precio: 75.30
Altura 62 mm salida agua 98 mm. Con válvula automática 1 1/4 referencia 1167 Código EAN: 8428506000669
