# Monomando Lavabo con sistema S2 con caño giratorio (altura 230 mm), referencia 1811VA1167 de la serie Titanium Energy de Ramón Soler. Válvula 1167 - Serie Titanium Energy de Ramón Soler

- Propiedad del archivo: CONSTRUNARIO
- Formato: FIEBDC-3/2012
- Programa: Construnario Versión 3.51
- Fecha de los precios: 28/02/2024
- Divisa: EUR

**1811VA1167_RSO** u Monomando Lavabo con sistema S2 con caño giratorio (altura 230 mm), referencia 1811VA1167 de la serie Titanium Energy de Ramón Soler. Válvula 1167 - Serie Titanium Energy de Ramón Soler
Precio: 113.80
Monomando Lavabo con sistema S2 con caño giratorio (altura 230 mm), referencia 1811VA1167 de la serie Titanium Energy de Ramón Soler. Válvula 1167 Código EAN: 8428506000867
