# Monomando de baño-ducha, con sistema C2, sin equipo de ducha, referencia 1895S de la serie Titanium Energy de Ramón Soler - Serie Titanium Energy de Ramón Soler

- Propiedad del archivo: CONSTRUNARIO
- Formato: FIEBDC-3/2012
- Programa: Construnario Versión 3.51
- Fecha de los precios: 28/02/2024
- Divisa: EUR

**1895_RSO** u Monomando de baño-ducha, con sistema C2, sin equipo de ducha, referencia 1895S de la serie Titanium Energy de Ramón Soler - Serie Titanium Energy de Ramón Soler
Precio: 74.60
? Certificación CSTB con ECAU ? Cartucho cerámico Ø35 mm. ? Sistema de ahorro de agua C2 mediante la apertura de la manecilla en dos fases. ? Caudal a 3 bar: 20 l/min en salida de baño y 12 l/min en salida de ducha. ? Resistente al choque térmico y químico antilegionela. ? Garantía de 5 años en grifería y 2 años en complementos. ? Presión de uso entre 1-5 bar. Recomendada 3 bar. ? Resiste presiones estáticas igual o inferior a 10 bar y golpes de ariete de 25 bar. ? Nivel acústico a 3 bar: inferior a 20 dB. ? Prestaciones de confort a nivel de fidelidad, sensibilidad y constancia en la selección de la temperatura. ? Temperatura recomendada de agua caliente 55ºC. Temperatura máxima de uso 65°C. Máximo 1h a 90°C. ? Superficie cromada: 15 micras de espesor de níquel, 0.3 micras de cromo. Código EAN: 8428506005138
