# Columna monomando para bañera con equipo de ducha, referencia 218503 DNC de la serie Urban Chic de Ramón Soler. Negro mate - Serie Urban Chic de Ramón Soler

- Propiedad del archivo: CONSTRUNARIO
- Formato: FIEBDC-3/2012
- Programa: Construnario Versión 3.51
- Fecha de los precios: 28/02/2024
- Divisa: EUR

**218503DNM_RSO** u Columna monomando para bañera con equipo de ducha, referencia 218503 DNC de la serie Urban Chic de Ramón Soler. Negro mate - Serie Urban Chic de Ramón Soler
Precio: 2427.20
Grifo de pie para bañera de línea esbelta, con equipo de ducha, flexo anti-cal y sistema de anclaje al suelo resitente, negro mate de alta resistencia por su tratamiento electrostático sobre galvanizado. Código EAN: 8428506052316
