# Cinta de sellado PUR, ISO-BLOCO de Iso-Chemie. Sellado de juntas resistente a lluvias torrenciales de hasta 600 Pa

- Propiedad del archivo: CONSTRUNARIO
- Formato: FIEBDC-3/2012
- Programa: Construnario Versión 3.51
- Fecha de los precios: 15/02/2023
- Divisa: EUR

**ISOBLOCO600** m Cinta de sellado PUR, ISO-BLOCO de Iso-Chemie. Sellado de juntas resistente a lluvias torrenciales de hasta 600 Pa
ISO-BLOCO 600 es una cinta de sellado PUR impregnada con dispersión de polímeros. Ha sido concebido especialmente para el perfecto sellado de juntas en edificios y fachadas de hasta 100m de altura. ISO-BLOCO 600, como cinta de sellado de juntas acreditada BG1 y BGR, cumple las altas exigencias de DIN 18542, versión de 2020. Junto a una resistencia a la lluvia torrencial de más de 600 Pa (equivalente a un viento de fuerza 11), ISO-BLOCO 600 posee además excelentes propiedades de aislamiento térmico y acústico.
