# Cinta de sellado polivalente, ISO BLOCO XTHERM de Iso-Chemie. Aislamiento acústico/térmico elementos con grandes profundidades de marco

- Propiedad del archivo: CONSTRUNARIO
- Formato: FIEBDC-3/2012
- Programa: Construnario Versión 3.51
- Fecha de los precios: 10/02/2023
- Divisa: EUR

**ISOBLOCOXTHERM** m Cinta de sellado polivalente, ISO BLOCO XTHERM de Iso-Chemie. Aislamiento acústico/térmico elementos con grandes profundidades de marco
ISO-BLOCO XTHERM es una cinta polivalente con Tecnología microtérmica, especialmente desarrollada para el aislamiento térmico con intemperie indirecta. Es especialmente adecuado para la instalación de elementos de construcción con marcos de mayor profundidad, las puertas delanteras y puertas correderas elevables. Al mismo tiempo, tiene excelentes propiedades de aislamiento térmico (efecto microtérmico) en toda la profundidad de construcción. Debido a la gran adaptabilidad ISO-BLOCO XTHERM tiene muy buenos valores de aislamiento acústico.
