# Cinta de sellado de juntas multifuncional, ISO-BLOCO ONE de Iso-Chemie

- Propiedad del archivo: CONSTRUNARIO
- Formato: FIEBDC-3/2012
- Programa: Construnario Versión 3.51
- Fecha de los precios: 10/02/2023
- Divisa: EUR

**ISOBLOCOONE** m Cinta de sellado de juntas multifuncional, ISO-BLOCO ONE de Iso-Chemie
ISO-BLOCO ONE es una cinta especial de sellado de juntas multifuncional con excelentes prestaciones. Con un valor a de 0,00m3/ [h·m·(daPa)2/3], la cinta precomprimida es hermética en el interior al 100%, con lo que contribuye a disminuir la pérdida de calor por convección. Además, posee un magnifico gradiente de difusión del vapor de dentro a fuera (40:1), lo que permite transmitir eficazmente la humedad hacia el exterior y facilitar así el secado rápido de la junta.
