# Cinta multifuncional 4.0 con lámina de bloqueo integrada, ISO-BLOCO HYBRATEC de Iso-Chemie

- Propiedad del archivo: CONSTRUNARIO
- Formato: FIEBDC-3/2012
- Programa: Construnario Versión 3.51
- Fecha de los precios: 10/02/2023
- Divisa: EUR

**HYBRATEC** m Cinta multifuncional 4.0 con lámina de bloqueo integrada, ISO-BLOCO HYBRATEC de Iso-Chemie
ISO-BLOCO HYBRATEC es una cinta multifunción 4.0 equipada con tecnología híbrida. La nueva tecnología híbrida fusiona la elevada hermeticidad al aire y a la lluvia torrencial de la tecnología de bandas con la fiable flexibilidad y capacidad de absorción de movimientos de bandas multifunciones MF1 (BG 1 y BG R) de alta calidad, verificadas y certificadas. Con un valor a de 0,00 m³/ [h·m·(daPa)n], la cinta precomprimida es 100% hermética en espacios interiores e impide con ello las pérdidas de calor por convección. Debido a la integración de varias capas de bloqueo, ISO-BLOCO HYBRATEC cumple con el principio «más hermético por dentro que por fuera».
