# Lámina de sellado de ventanas ISO-CONNECT INSIDE "BLUE LINE" de Iso-Chemie. Interior

- Propiedad del archivo: CONSTRUNARIO
- Formato: FIEBDC-3/2012
- Programa: Construnario Versión 3.51
- Fecha de los precios: 10/02/2023
- Divisa: EUR

**INSIDEBLUE** m Lámina de sellado de ventanas ISO-CONNECT INSIDE "BLUE LINE" de Iso-Chemie. Interior
ISO-CONNECT INSIDE „BLUE LINE“ es una lámina de sellado de ventanas con base biológica para interior, cuya sustancia básica se obtiene a partir de materias primas que se regeneran. Los polímeros utilizados para su fabricación se extraen de plantas sacaríferas como la remolacha, la caña de azúcar, los cereales, el maíz y otras similares. Estas especies vegetales retienen grandes cantidades de CO² durante su crecimiento, lo cual a su vez reduce los nocivos gases de efecto invernadero y contribuye así a un clima equilibrado.
