# Lámina de unión para ventanas ISO-CONNECT VARIO SD de Iso-Chemie. Sellado de niveles internos y externos

- Propiedad del archivo: CONSTRUNARIO
- Formato: FIEBDC-3/2012
- Programa: Construnario Versión 3.51
- Fecha de los precios: 10/02/2023
- Divisa: EUR

**VARIOSD** m Lámina de unión para ventanas ISO-CONNECT VARIO SD de Iso-Chemie. Sellado de niveles internos y externos
ISO-CONNECT VARIO SD es una lámina especial de regulación de humedad para el sellado de juntas, que también se puede usar como sellado estanco al aire en el interior, de acuerdo con la GEG en ventanas, puertas y paneles. Gracias a su especial funcionalidad, el valor sd de la lámina universal se adapta a los diferentes cambios de temperatura de cada estación del año, de dentro afuera y de fuera adentro. Esto permite la transmisión de la humedad hacia el exterior o hacia el interior independientemente de las condiciones meteorológicas. La junta permanece seca todo el año y así se previenen totalmente los daños que pueda causar la condensación. De este modo, ISO-CONNECT VARIO SD cumple las recomendaciones del Organismo de Garantía de Calidad RAL para Ventanas y Puertas en la «guía de instalación».
